# TP CB Neubau Eingang
Angebotsaufforderung (GAEB 90, DA83)
Währung: EUR
Auftraggeber: Stadtverwaltung Cottbus - Immobilienamt

## Zusätzlicher Text
Leistungsverzeichnis

vom 15.07.2026

OBJEKT:  Tierpark Cottbus

TEILOBJEKT:  Neubau Eingangsgebäude

GEWERK:  Baustrom

AUFTRAGGEBER: Stadt Cottbus
  Fachbereich 65 - Hochbau
  Karl-Marx-Straße 67
  03044 Cottbus

## Zusätzlicher Text
TECHNISCHE VORBEMERKUNGEN

Inhaltsverzeichnis

1. Errichtervorschriften
2. Leistungsumfang
3. Schutzmaßnahmen
4. Verteilungen
5. Elektro-Installation
5.1 Installationsgeräte
5.2 Leitungsverlegung/Kabeltragsysteme
6. Brandschutzmaßnahmen
7. Beleuchtungskörper
7.1 Elektrische Eigenschaften
7.2 Lichttechnische Eigenschaften
7.3 Mechanische Eigenschaften
8. Haftung
9. Arbeitsschutz
10. Revisionsunterlagen

TECHNISCHE VORBEMERKUNGEN

1. Errichtungsvorschriften

 Für die Ausführung der Arbeiten gelten die anerkannten Regeln der
Technik, sowie die entsprechenden Normen, sonstige Richtlinien und
Vorschriften in jeweils neuester Fassung.
 Im besonderen:

 - DIN VDE 0100  Errichten von Starkstromanlagen mit Nennspannungen bis
1000 V

 - DIN VDE 0190  Einbeziehen von Gas- und Wasserleitungen in den
Hauptpotentialausgleich

 - die DIN-Normen

 - das 1.EMVGÄndG Erstes Gesetz zur Änderung des Gesetzes über die
elektromagnetische Verträglichkeit von Geräten

 - die technischen Anschlussbedingungen (TAB) der örtlichen
Elektrizitäts-Versorgungs Unternehmen (EVU)

 - die Vorschriften der örtlichen Feuerwehr bzw. des
Brandschutzingenieurs

 - die Empfehlungen des technischen Überwachungsvereins (TÜV)

 - die Vorschriften des Gewerbeaufsichtsamtes

 - die Unfallverhütungsvorschriften (UVV)

 - die Arbeitsstättenrichtlinien und -verordnungen

 - die Landesbauordnung

 Zusätzlich zu o.g. Vorschriften gelten:

 - bei Krankenhäusern und medizinisch genutzten Räumen außerhalb von
Krankenhäusern

 - DIN VDE 0100 Teil 710 Starkstromanlagen in Krankenhäusern und
medizinisch genutzten Räumen außerhalb von Krankenhäusern

 - bei baulichen Anlagen für Menschenansammlungen (z.B.
Versammlungsstätten, Geschäftshäuser mit einer Verkaufsfläche von über
2000m², Ausstellungsstätten, Hochhäusern, Gaststätten und
Beherbergungsbetriebe)

 - DIN VDE 0100 Teil 718 Starkstromanlagen und Sicherheitsstromversorgun
in baulichen Anlagen für Menschenansammlungen

 - DIN VDE 0100 Teil 560 Errichten elektrischer Anlagen für
Sicherheitszwecke

 - DIN V VDE V 0108-100 Sicherheitsbeleuchtungsanlagen; DIN EN 1838
Angewandte Lichttechnik Notbeleuchtung

 - Leitfaden für die Elektroinstallation des Universitätsklinikums
Magdeburg A.ö.R.
2. Leistungsumfang

 Zum Leistungsumfang gehören und sind daher in die Einzelpreise
einzukalkulieren:

 - Die Einholung aller notwendigen Genehmigungen von Behörden, TÜV EVU,
Feuerwehr, Bundespost und dergleichen, einschließlich aller Kosten und
Prüfgebühren.

 - Das Vorbereiten sämtlicher Anträge und
Betriebserlaubnisbescheinigungen bei Behörden oder dergleichen in der
Art, dass diese vom Auftraggeber bzw. Bauherrn nur noch unterschrieben
werden müssen.

 - Das rechtzeitige Anfertigen und Einreichen von Konstruktions- und
Ausführungszeichnungen, Schalt- und Schlitzplänen, Plänen für Sockel und
Nischen, ferner alle Leitungspläne, Montagepläne nach Projektplänen und
weiteren näheren Angaben des technischen Beraters unter Berücksichtigung
der örtlichen Verhältnisse. Diese müssen der Bauleitung rechtzeitig vor
Arbeitsbeginn zur Genehmigung vorgelegt werden. Freigegebene Zeichnungen
erhalten einen besonderen Stempel. Der Auftragnehmer ist verpflichtet,
nur nach genehmigten Unterlagen zu arbeiten.

 - Das Stemmen und Schließen der für die eigenen Arbeiten erforderlichen
Schlitze und Durchbrüche, auch in Beton, soweit diese nicht in den
Arbeitsplänen 1:50 eingezeichnet sind, sowie das Beseitigen des von
diesen Arbeiten anfallenden Bauschuttes.

 - Die ständige ingenieurtechnische Überwachung der Arbeiten an der
Baustelle, außerdem dieTeilnahme einer Weisungsbefugten und über die
Belange der Baustelle gut informierten Person an Baubesprechungen, das
Anfertigen dieser Besprechungsergebnisse in Niederschriften, die
Weiterleitung der Besprechungsergebnisse an die Monteure, die Abstimmung
der Arbeiten und Verhandlungen mit anderen Unternehmern, außerdem die
Gestellung von Hilfskräften bei der Ausführung und Prüfung der Aufmaße.

 - Die betriebsfertige Montage an der Verwendungsstelle, bestehend aus
dem Zusammenbau der eventuell einzeln angelieferten Teile, dem Einbau
oder der Aufstellung der gelieferten bzw. beigestellten Teile,
einschließlich vorschriftsmäßiger Befestigung und dem Einsetzen der
Zubehörteile.

 - Das gründliche Entrosten und Streichen sämtlicher zum Lieferumfang
gehörenden Eisenteile mit zweimaligen Grundanstrich und sorgfältigem
Fertiganstrich. Den Farbton und das Material gibt die Bauleitung auf
Anfrage bekannt. Beschädigungen des Anstrichs beim Transport oder
dergleichen müssen bis zur Übergabe an den Bauherrn sorgfältig
ausgebessert sein. Schnittstellen oder dergleichen bei verzinkten Teilen
müssen kalt verzinkt werden.

 - Eingehende Einweisung des Bedienungspersonals in sämtliche
Anlagenteile.

 - Im Leistungsverzeichnis nicht erwähnte Sicherheitsmaßnahmen sind mit
in die Einheitspreise einzukalkulieren, wenn diese zur
Betriebssicherheit der Anlage erforderlich sind.

 - Gerüste bis 5 m Arbeitshöhe

3.  Schutzmaßnahmen

 - Schutz bei indirektem Berühren:
Schutz durch Abschaltung in TN-S-System nach DIN VDE 0100 Teil 410.

 - Zusätzlicher Schutz durch:
Fehlerstromschutzeinrichtung im TN-S-System nach DIN VDE 0100, Teil 410.

 - Im gesamten Bereich ist nur Installation von TN-S- Netzen erlaubt.
Hinter der Aufteilung des PEN-Leiters in Neutral- und Schutzleiter
dürfen diese nicht mehr miteinander verbunden werden.  In Anlagen
entsprechend DIN VDE 0100 Teil 710 sind ab Hauptverteiler des Gebäudes
PE und N getrennt zu führen.

 - Die VDE-gemäße Farbkennzeichnung sämtlicher Leiter ist unbedingt
einzuhalten. Der Schutzleiter (PE) muß im Verlauf grüngelb
gekennzeichnet sein. Die Ader ist von der Verteilung ab durchgehend zu
verlegen und darf in keinem Fall als stromführender Leiter benutzt
werden.

 - Der Nulleiter (N) ist in der gesamten Anlage in blauer Farbe zu
führen.

 - Die vereinigte Betriebs- und Schutzerde muß grüngelb gekennzeichnet
sein. Blanke Leiter oder Sammelschienen, die als Schutzleiter verwendet
werden, müssen mit geschlossenen aneinanderliegenden, gleich breiten
grünen und gelben Streifen, von denen jeder zwischen 15 und 100 mm breit
ist, gekennzeichnet sein, und zwar entweder über die gesamte Länge des
Leiters oder in jedem Feld oder Fach oder Gehäuse oder an jeder
zugänglichen Stelle. Wird Klebeband verwendet, dann muß zweifarbiges
Band verwendet werden (bei Rekonstruktion von bestehen den Wohnblöcken).

 - Potentialausgleich (nach DIN VDE 0100 Teil 410)

 - Zusätzlicher Potentialausgleich (nach DIN VDE 0100 Teil 410)

  Am Hauptpotentialausgleich sind anzuschließen:
  - Schutzleiter bzw. PEN-Leiter
  - Erdungsleitungen,
  - Hauptwasserrohre,
  - Hauptgasrohre,
  - äußere Blitzschutzanlage,
  - Telefonanlage,
  - Antennenanlage,
  - innere Blitzschutzanlage,
  - andere metallene Rohr- bzw. Kanalsysteme (z.B. Steigeleitungen
zentraler Heizungs- und Klimaanlagen)
  - soweit wie möglich Metallteile der Gebäudekonstruktion

 - In den zur Erdung lt. DIN VDE 0100 Teil 410 verpflichteten Räumen sin
sämtliche berührbaren Metallteile, wie Kalt- und Warmwasserleitungen,
Dusch- und Badewannen, Heizkörper usw. an das Erdungsnetz anzuschließen.

 - Bei medizinisch genutzten Räumen sind die Ausführungen der DIN VDE
0100 Teil 710 zu beachten.

 - Der Hauptpotentialausgleich ist entspr. VDE 0100 und VDE 0190 zu
erstellen. Da der Potentialausgleich auch die Funktion des
Blitzschutzpotentialausgleichs gemäß DIN VDE 0185 übernimmt ist als
Mindestquerschnitt 10 mm2 Cu zu verwenden.

4. Verteilungen

Die Verteilungen und ihre eingebauten Geräte müssen den Vorschriften des
VDE und der UVV, sowie den gültigen Anschlussbedingungen des zuständigen
EVU entsprechen. Beim Errichten von Schaltanlagen ist die DIN EN 61 439
(Niederspannungs - Schaltgerätekombinationen) zu beachten.

Schaltanlagen und Verteiler müssen verwindungsfrei aufgestellt,
zusammengebaut und befestigt werden, z.B. durch Verwendung von
Fundamentschienen, Grundrahmen oder Traggerüsten. Der Aufbau der Geräte
ist so vorzunehmen, dass jedes Gerät ohne Demontage der Abdeckplatte
betriebsmäßig einzeln zugänglich ist bzw. bedient werden kann. Der
Abstand vom Fußboden bis zur Mitte des Verteilers soll nicht weniger als
1,10 m und nicht mehr als 1,85 m betragen.

Bei Verwendung von Montageblechen zum Aufbau der Geräte ist die
Verdrahtung in Kunststoff - Verdrahtungskanälen zu führen.

Die Abdeckungen sind so anzuordnen, dass sie bei zusammengehörigen
Gerätegruppen leicht demontiert werden können und alle
spannungsführenden Teile geschützt sind. Abdeckplatten vor
NH-Sicherungen sollen transparent sein und vor jeder 3-poligen
Sicherungsgruppe getrennt demontiert werden können. Bei
Unterverteilungen sind für Licht-, Steckdosen- und Drehstromstromkreise
30% Platzreserve vorzusehen.

Bei der Stromkreisaufteilung ist auf eine gleichmäßige Belastung der
Leiter L1 - L3 zu achten.

Jede Verteilung ist mit Zu- und Abgangsklemmen entsprechend dem
Nennstrom der zugehörigen Schaltgeräte auszustatten. Für jedes
Kabel/Leitung ist eine separate Klemme einzusetzen. Für reine
Steuerstromkreise sind Klemmen Größe 2,5 für mindestens 4 mm²
vorzusehen. Es dürfen nur Schaltanlagen-Reihenklemmen in
kriechstromfester Ausführung eingebaut werden. Um Isolationsprüfungen
ohne Abklemmen des Nulleiters durchführen zu können, müssen
Nulleiter-Trennklemmen benutzt werden. Dabei sind Phasenklemmen,
Nulleiter-Trennklemmen und Schutzleiterklemmen unmittelbar nebeneinander
anzuordnen, Dreistockklemmen können verwendet werden. Sammelschienen
sind mind. über die gesamte Länge nach dem Nennstrom des
Einspeiseschalters auszulegen.

Von außen eingeführte Kabel und Leitungen sind vor ihren Anschlußstellen
so zu befestigen, daß die Anschlußstelle zug- und druckentlastet ist.
Die Zuordnung der von außen eingeführten Leiter zu ihren Stromkreisen
muß eindeutig und dauerhaft erkennbar sein z.B. durch

 - Anordnung (räumliche Einteilung) oder
 - Kennzeichnung in Verbindung mit den Schaltungsunterlagen
(Kennzeichnung nach DIN VDE 40719 Teil 2).

Nach den Anschlussarbeiten müssen die Einführungsöffnungen so
verschlossen werden, dass die vorgegebene Schutzart wieder erfüllt wird.

Die Verdrahtung innerhalb der Verteilung ist flexibel bis einschließlich
25 mm² Querschnitten auszuführen. Bei Kabelanschlüssen größer 25 mm²
sind die Anschlüsse farbig zu kennzeichnen. Für die Anschlüsse sind
Quetschkabelschuhe bzw. Ader-Endhülsen zu benutzen (kein Verzinnen der
Enden). Die Leitungen sind gebündelt bzw. in PVC-Verdrahtungskanälen zu
führen. Nebeneinanderliegende Schaltgeräte gleicher Leiter bzw. mit
gleicher Zuleitung sind über Sammelschienen anzuschließen.

Zu jeder Verteilung, in der NH-Sicherungen eingebaut sind, die sich
nicht in NH-Sicherungs-Lasttrennschaltern oder
NH-Sicherungs-Trennschaltern befinden, ist mindestens ein
NH-Sicherungs-Aufsteckgriff mitzuliefern, der in der Verteilung zu
befestigen ist. Der Preis hierfür ist in die Verteilungspreise mit
einzukalkulieren.

Ein komplettes Schaltbild mit Bezeichnung der Klemmen, der Stromkreise,
Angabe der angeschlossenen Verbraucher ist in einer Tasche aus
Klarsichtfolie mitzuliefern und an der Innenseite gut zu befestigen.

## Zusätzlicher Text
5. Elektro-Installation

5.1 Installationsgeräte

Alle Abzweig-, Schalter- und Gerätedosen müssen aus flammenwidrigem
selbstlöschendem Material bestehen und nach DIN VDE 0606 Teil 1 durch
Symbole gekennzeichnet sein. Sie müssen ordnungsgemäß Putz- und
Plattenbündig eingesetzt werden. UP-Schalter- und Schalterabzweigdosen
müssen je zwei Befestigungsschrauben ausweisen. Eine Befestigung von
Schalter und Steckdosen nur mit Krallenbefestigung ist nicht gestattet.

Sofern nichts anderes angegeben ist, sind Steckdosen und Schalter in
folgenden Höhen über OKFF zu montieren:

 - Schalter (mittig)  1,10 m
 - Steckdosen (mittig)  0,30 m
 - Steckdosen über Arbeitsflächen (mittig)  1,10 m
 - Spiegelleuchten (Unterkante)  2,00 m
 - Rettungszeichen, Sicherheitsleuchten (mittig)  2,25 m
 - Leuchten in Fluchtwegen (Unterkante) mindestens 2,00 m

Schalter und Abzweigdosen in Räumen mit Wandfliesenbelag bzw. Sicht oder
Verblendmauerwerk sind auf Fugenkreuz anzuordnen.

Als Wechselstromsteckdosen dürfen nur Schuko-Steckdosen verwendet
werden.

Drehstromsteckvorrichtungen müssen so angeschlossen werden, dass sich
ein Rechtsdrehfeld ergibt.

5.2 Leitungsverlegung/Kabeltragsysteme

Die Installation elektrischer Anlagen darf nur mit Leitungen und Kabel
erfolgen, die den VDE-Bestimmungen entsprechen. Die wichtigsten
VDE-Bestimmungen sind:

 - DIN VDE 0250 Bestimmungen für isolierte Starkstromleitungen,
 - DIN VDE 0255 Bestimmungen für papierisolierte Kabel,
 - DIN VDE 0271 Bestimmungen für kunstrollisolierte Kabel,
 - DIN VDE 0281 Bestimmungen für kunststoffisolierte Leitungen,
 - DIN VDE 0282 Bestimmungen für gummiisolierte Leitungen,
 - DIN VDE 0292 Harmonisierte Leitungen,
 - DIN VDE 0293 Aderkennzeichnung,
 - DIN VDE 0812 bis 0817 Bestimmungen für Fernmeldedrähte, -leitungen un
-kabel

Bei der Verlegung von Kabel und Leitungen ist insbesondere DIN VDE 0100
Teil 520 und DIN 18015 Teil 1 und Teil 3 zu beachten.

Leitungen sind grundsätzlich in einer Länge also ohne Verbindungsmuffen
zu verlegen. Leitungsverbindung bei UP-Installation dürfen nur in
Abzweig- und Schalterabzweigdosen durchgeführt werden.

Verbindungen und Anschlüsse dürfen erfolgen durch:

 - Schraubklemmen
 - schraubenlosen Klemmen
 - Press- und Steckverbinder

Bei Kabeln sind auch Muffen zugelassen.

Die Wand- und Deckendurchbrüche sind so groß zu dimensionieren, dass bei
späterem Bedarf noch weitere Kabel durchgeführt werden können. Bei allen
Durchführungen sind die Kabel und Leitungen zu schützen. Die Maßnahmen
sind in die Einheitspreise einzukalkulieren. Kabeldurchführungen in
Außenwänden sind als druckdichte Hauseinführung herzustellen.

Bei geschlossener Rohr-Installation muss spätestens an jeder 3.
Knickstelle bzw. maximal nach 10 m Rohr eine Zugdose eingesetzt werden
Rohre müssen so verlegt werden, dass sie mindestens 1,5cm unter der
späteren Putzflucht liegen.

Bei Installationen in Wänden und Decken dürfen Schlitze, Löcher und
Durchbrüche nur gefräst und gebohrt werden. Stemmen ist nicht erlaubt.

Stegleitungen, sofern im Leistungsverzeichnis ausgewiesen, können wie
folgt befestigt werden:

 - Gipspflaster
 - der Leitungsform angepasste Schellen aus Isolierstoff bzw. Metall mit
isolierter Zwischeneinlage
 - Nageln mit geeigneten Nägeln mit Isolierstoffunterlegscheibe.

Stegleitungen dürfen nur in Installationsdosen nach DIN VDE 0606 Teil 1,
z.B. Geräte- und Verbindungsdosen, aus Isolierstoff eingeführt werden.

Kabel und Leitungen sind, sofern sie nicht in Rohren oder
Elektroinstallationskanälen angeordnet werden, grundsätzlich im Putz,
unter Putz, in Wänden oder hinter Wandverkleidungen zu verlegen. In
Räumen, die nicht zu Wohnzwecken dienen dürfen Kabel und Leitungen auch
auf der Wandoberfläche verlegt werden.

Die Befestigung soll mit grauen Iso-Schellen aus schlagfestem Kunststoff
erfolgen. Bei waagerechter Verlegung von Leitungen betragen die
Schellenabstände max. 25 cm bei Mantelleitungen und in der Senkrechten
ist ein Schellenabstand von max. 30 cm einzuhalten.

In Produktionsräumen, Werkstätten, Lagerräumen und Räumen mit
Fahrverkehr sind alle AP-Leitungen bis zu einer Höhe von 2,5 m über
OKFF, durch Rohr-Installation zu schützen. Bei der Verlegung von
Stahlrohren und Rohrenden ist darauf zu achten, dass alle Rohrstöße und
Rohrenden gut entgratet sind. Sämtliche Rohrenden sind mit Endtüllen aus
Isolierstoff zu versehen. Der Befestigungsabstand beträgt maximal 60 cm.

Das Ankleben von Befestigungsschellen ist nicht gestattet.

Bei Kabelhäufungen sind Kabelrinnen bzw. -pritschen zu benutzen.

Bei Decken- oder Wandauslässen sind die Leitungsenden mindestens 0,50 m
lang zum Anschluss der Leuchten auszuführen. Die Enden sind mit
Lüsterklemmen aus elastischem Kunststoff oder Leuchtenklemmen zu
versehen, einschließlich Deckenhaken.

Bei der Verlegung von Leitungsführungs-, Brüstungs- und Rangierkanälen
sind alle Zubehörteile sowie erforderliche Aussparungen und
Gehrungsschnitte bei der Preisbildung einzurechnen.

6. Brandschutzmaßnahmen

Bei allen notwendigen Kabeldurchführungen durch Brandwände,
Geschossdecken und andere klassifizierte Wände sind die Kabelschotts
entsprechend der DIN 4102 auszuführen.

Für die Kabelverlegung in klassifizierten Zwischendecken ist für die
Ausführung der Kabeltragsysteme und Sammelhalter die DIN 4102 zu
beachten. Alle hierbei eingesetzten Materialien sind entsprechend den
Zulassungsbescheiden des DIBt zu verarbeiten bzw. zu montieren. Die
entsprechenden Ausführungsvorschriften sind bereits in der
Montagevorbereitung durch den Auftragnehmer bzw. durch die ausführende
zugelassene Brandschutzfirma zu beachten.

Die Zulassungsbescheide haben während der Montage auf der Baustelle zur
Einsichtnahme durch die Bauleitung vorhanden zu sein.

7. Beleuchtungskörper

Die wichtigsten Normen für die Auswahl und die Errichtung von Leuchten
und Beleuchtungsanlagen DIN EN 12464-1, DIN VDE 0100, DIN VDE 0710 sowie
DIN VDE 0711.

7.1 Elektrische Eigenschaften

 - Sämtliche Leuchten müssen folgenden Qualitätsanforderungen genügen
a) VDE-Zeichen
b) Funkstörgrad: mindestens "funkentstört" nach DIN VDE 0875 Teil 2
c) Kennzeichnung nach DIN VDE 0710

Sollten sie diese Zeichen nicht tragen, so ist ein Prüfbericht
vorzulegen, welcher aussagt, dass das fehlende Zeichen in Kürze erteilt
wird.

 - Sämtliche Einbauteile in Leuchten,  wie Vorschaltgeräte,
Kondensatoren, Fassungen, Schalter, Steckvorrichtungen, Leitungen und
Anschlussklemmen müssen fest eingebaut sein. Die Art der
Vorschaltgeräte, also verlustarme Vorschaltgeräte (VVG) oder
elektronische Vorschaltgeräte (EVG) ist aus der Leistungsbeschreibung zu
entnehmen.

 - Vorschaltgeräte müssen brummfrei, gekapselt, vergossen,
kurzschlussfest und auswechselbar sein. Vorschaltgeräte für die
Verwendung als kapazitives Vorschaltgerät müssen außerdem die Angabe der
Kapazität und der zulässigen Toleranz bzw. Toleranzgruppe des
dazugehörigen Kondensators haben. Kondensatoren müssen auf die
Vorschaltgeräte abgestimmt sein. Sie müssen der VDE 0560 entsprechen und
die Kennzeichnung F oder FP besitzen.

 - Da Anbauleuchten auch an Pendel und Tragschienen montiert werden, hat
der Auftragnehmer bei Leuchten mit einseitig montiertem Vorschaltgerät
einen Gewichtsausgleich vorzunehmen.

 - Die eingebauten isolierstoffgekapselten Starter müssen mindestens den
Hinweis der Zulassung durch einen Lampenhersteller (Phillips oder Osram)
tragen. Als Starter sind ausschließlich Schnellstarter mit
Abschalteinrichtungen zu verwenden. Die Starter müssen der VDE 0712 Teil
101 entsprechen.

 - In Leuchten bzw. Tragschienen für Lichtbandanordnungen müssen die
Leitungen innerhalb des Lichtbandes ungeschnitten durchgeführt werden.
Die Verbindung an den Stoßstellen muss einwandfrei in Schraubklemmen
oder systemgebundenen Steckverbindern erfolgen. Die Leuchte ist durch
Steckverbinder anzuschließen.

 - Zweilampige Leuchten sind mit Duo-Vorschaltgeräten anzuschließen.
Einlampige Leuchten mit VVG sind je zur Hälfte mit induktiven und
kapazitiven Vorschaltgeräten zu liefern. Für mehrlampige Leuchten gilt
dieses sinngemäß. Beim Einsatz einer Zentralkompensation entfällt die
Kompensation der Leuchten vor Ort.

7.2 Lichttechnische Eigenschaften

 - Die Leuchten müssen hinsichtlich ihrer lichttechnischen Eigenschaften
wie

  - Lichtstärkeverteilung
  - Leuchtenwirkungsgrad
  - Beleuchtungsniveau
  - Leuchtdichteverteilung
  - Begrenzung der Blendung
  - Lichtrichtung und Schattigkeit
  - Lichtfarbe und Farbwiedergabe der

  DIN EN 12464-1, DIN 5032 und DIN 5035 entsprechen.

 - Lichttechnisch wirksame Teile und Flächen von Leuchtenabdeckungen,
Reflektoren und dergleichen müssen ausreichend alterungsbeständig sein.

7.3 Mechanische Eigenschaften

 - Die Leuchten müssen so konstruiert und hergestellt sein, daß eine
sichere Montage und einfache Wartung (Ein-Mann-Montage) gewährleistet
ist.

 - Leuchten mit Vorschaltgeräten für Deckenmontage müssen deckenseitig
durchgehend geschlossen sein. An jedem Deckblech sind zwei Schlitzlöcher
für die Befestigung vorzusehen.

 - Befestigungsschrauben von Abdeckungen und dergleichen, die bei der
Wartung oder Reparatur gelöst werden müssen, müssen korrosionsfest und
unverlierbar sein.

 - Die Leuchten müssen mit einer 5-pol. Anschlußklemme 2,5 mm² und einer
Erdungsschraube (bei Schutzklasse I) ausgerüstet sein. Sämtliche
Verbindungsleitungen (auch zu den Fassungen und zur Erdungsschraube)
sind mit Leitungen für erhöhte Wärmebeständigkeit auszuführen und am
Leuchtengehäuse zu befestigen.

 - Raster sind verwindungssteif, abklappbar, gehäusebündig, mit
umlaufendem Rand auszuführen und in die Schutzmaßnahme einzubeziehen.
Die unterschiedlichen Rastertypen müssen untereinander austauschbar
sein. Vorschaltgeräte und Verdrahtung müssen durch Blechabdeckungen
(z.B. V-Stege) abgedeckt sein.

 - Leuchten, die an brennbaren Teilen befestigt werden, müssen das
"F"-Zeichen entsprechend DIN VDE 0710, besitzen.

 - Leuchten für Räume mit leichtentzündlichen Stoffen müssen das
"FF"-Zeichen tragen.

 - Einbauleuchten in Unterdecken mit erhöhter Feuerwiderstandsklasse
(z.B. F90) müssen so eingekoffert werden, dass die F-Klasse der
Unterdecke durchgängig erhalten bleibt.

 - Einbaudownlights mit Halogenglühlampenbestückung, die in Unterdecken
mit brennbaren Teilen eingebaut werden müssen mindestens das MM-Zeichen
tragen. Außerdem muss ein ausreichender Abstand zu den brennbaren Teilen
hergestellt werden.

 - Einbauleuchten in brandschutztechnisch klassifizierten Unterdecken
müssen entsprechend DIN 4102, Teil 4, Ziffer 6.5.1.3, bei Befestigung an
den Rohbetondecken mit nicht brennbaren Bauteilen befestigt werden.

8. Haftung

Der Auftragnehmer haftet in allen Fällen für die von ihm ausgeführten
Leistungen und für die Sicherheit seiner Arbeitnehmer auf der Baustelle
sowie für alle durch sein Verschulden entstehenden Personen und
Sachschäden. Der Auftragnehmer hat die Vorschriften der
Berufsgenossenschaft und der Gewerbeaufsichtsbehörde zu beachten. Der
Auftragnehmer ist verpflichtet, sich gegen mögliche Schadensfälle zu
versichern.

9. Arbeitsschutz

Die Belange des Arbeitsschutzes und der Arbeitssicherheit des
Arbeitnehmers in der Bauphase sind gemäß Arbeitsstättenverordnung,
Regeln und Stand der Technik und autonomen
Unfallversicherungsvorschriften vom Auftragnehmer zu gewährleisten,
insbesondere:

 - Arb.StättV  - 4. Kapitel - Baustellen
 - VBGl  - UVV "Allgemeine Vorschriften"
 - DGUVV3  - UVV "Elektrische Anlagen und Betriebsmittel"
 - VBG37  - UVV "Bauarbeiten"
 - KhBauV  - Krankenhaus-Bau-Verordnung
 - BaSchulR  - Bauaufsichtliche Richtlinien für Schulen
 - VStättR  - Richtlinie über den Bau und Betrieb von Versammlungsstätte

Bei Schweißarbeiten ist der Feuerschutz vom Auftragnehmer durchzuführen.
Die hierbei erforderlichen Löschgeräte sind vom Bieter bereitzustellen.
Alle Unfallschutzvorkehrungen sind täglich auf ihre Sicherheit zu
überprüfen.

Die Aufsichtspflicht für die Einhaltung der Unfallverhütungsvorschriften
übernimmt ausschließlich der Auftragnehmer.

10. Revisionsunterlagen

Für die Bedienung und Wartung werden schriftliche und zeichnerische
Revisionsunterlagen erstellt.

Alle Bezeichnungen in diesen Unterlagen stimmen mit der
Anlagenkennzeichnung überein. Die Unterlagen sind geordnet und gebunden,
in 3-facher Ausfertigung sowie 1-fach digital auf CD-ROM zur Abnahme zu
übergeben.

Zu den Unterlagen gehören:

Anlagenbeschreibung

Fabrikatslisten und Typenblätter

Bedienungsanweisungen für:

 - Bedienung in Normalfall
 - Bedienung im Störungsfall
 - Besondere Schaltungen und Sicherheitseinrichtungen

Wartungsanweisungen:

Für die dem Verschleiß und der regelmäßigen Wartung unterliegenden
Anlagenteile wie Leistungsschalter, Motorschutzschalter, Luftschütze,
Relais und dergleichen sind Wartungsvorschriften zusammenzustellen.

Eventuell erforderliche periodische, behördliche Überwachungspflichten
sind tabellarisch aufzuführen.

Revisionszeichnungen

Alle Montagezeichnungen sind entsprechend der tatsächlichen
Ausführungsart zu revidieren und 3 x als Papierexemplar farbig (Maßstab
1:50) und 1x im DXF-Format auf Datenträger (CD) zur Abnahme dem
Auftraggeber zu übergeben.

Abnahme- und Übergabeprotokoll für elektrotechnische Anlagen in 3-facher
Ausfertigung.

Messprotokolle

Es sind Originalprotokollvordrucke mit 2-fach Durchschlägen zu
verwenden.
Tabellarische Auswertung aller Messungen. Hierfür sind spezifische
Vordrucke zu verwenden.

Abnahmen/Prüfungen

Alle notwendigen Sachverständigenprüfungen für die zu errichtenden
Anlagen sind im Original zu übergeben.

## Baustrom
Datum: 15.07.26

### 1 KG440 Elektrische Anlagen

#### 1.1 KG443 Niederspannungsschaltanlagen

**1.1.1 Zähleranschlussäule, 1 ZP, 3-Punkt, 5-pol, Leerfeld, APZ**
Zähleranschlussäule, 1 ZP, 3-Punkt, 5-pol, Leerfeld,
APZ

Schrankgehäuse nach DIN VDE 0603/1, Maßnorm DIN 43 870
zur Aufputz, Unterputz oder teilversenkter Montage.
Bestehend aus
Schrank mit Tür aus pulverbeschichtetem, eingebranntem,
stabil profiliertem 1 mm dickem Stahlblech.
Innenauskleidung komplett
aus Kunststoff. Leitungseinführungen oben und unten
durch eingebaute Kunststoffflanschplatten. Rückseitige
Vorprägung im
Kunststoffteil. Sammelschienendurchführungen als
beidseitige seitliche Vorprägung im unteren Bereich als
Möglichkeit zur
Sammelschienenverbindung von verschiedenen Schränken
oder in Verbindung mit einem Kabelanschlusskasten und
Anschlusssatz. Tür frontbündig mit innenliegenden,
justierbaren Scharnieren, wahlweise rechts oder links
anschlagbar mit 110°
Öffnungswinkel. Türverschluss mit Vorreiber.
Türverschluss durch andere Schließungen austauschbar.
Schrank nebeneinander und
übereinander anflanschbar. Schrankgröße 1- bis
5-feldrig mit 72 bis 540 Platzeinheiten (PLE).
Hinweis: Die Hauptleitung ist nach VDE-AR-N
4100:2019-04 von unten oder seitlich in den
netzseitigen Anschlussraum des
Zählerschrankes einzuführen und dort anzuschließen.
Schutzart IP44, Schutzklasse II
Nennstrom des Sammelschienensystems 250 A
Ausführung nach VDE-AR-N 4100:2019-04
Zähleranlage für 1 Zählerplatz.
Nach den technischen Anschlussbedingungen (TAB) des
Netzbetreiber Elektroenergieversorgung Cottbus GmbH
für:
Zähler mit 3-Punktbefestigung (3HZ)
1 ZP für Bezugsanlagen mit haushaltsüblichem Verbrauch
max. 63 A (Verdrahtung 10mm²) nach DIN 18015-1
1 APZ-Raum nach VDE-AR-N 4100:2019-04
1 Empty000
1 Stück SLS Schalter Hager HTS335E in 35 A (für
Aussetzbetrieb)
Spannungsabgriff für Spannungsversorgung Zusatzgeräte
nach VDE-AR-N 4100:2019-04
1 Kombiableiter für TNS/TT-Netz, ohne äußeren
Blitzschutz, Vorsicherung im HAK = 160 A

incl. Anschluss- und Befestigungsmaterial
liefern, montieren und betriebsfertig anschliessen

angeboten
Hersteller:

.......................................................
.
 (vom Bieter einzutragen)
Typ:

.......................................................
.
 (vom Bieter einzutragen)
Menge: 1,000 St

**1.1.2 SockFül, Zubehör,25L,Schwitzwass.reduz.**
Zubehör für Zähleranschlusssäule, Schränke und
Verteiler. Zubehör für
Zähleranschlusssäule, Schränke und Verteiler. Höhe: 400
mm Breite: 400
mm Tiefe: 400 mm Tiefe: 400 mm

incl. Anschluss- und Befestigungsmaterial
liefern, montieren und betriebsfertig anschliessen
Menge: 1,000 St

**1.1.3 Boden in Handschachtung ausheben**
Boden in Handschachtung ausheben
Boden nach DIN 18300 für Kabelgräben, Montagegruben
sowie Start- und Zielgruben bei Durchörterungen der
Bodenklassen 1,3,4 und 5
in Handschachtung ausheben und nach DIN 4124 bis 10 m
seitlich lagern.
Menge: 3,000 m3

**1.1.4 steinfreien Boden liefern und einsanden**
steinfreien Boden liefern und einsanden
(Bettungs- und Deckungsschicht)
Bettungsschicht: 10 cm
Deckungsschicht: 10 cm
Menge: 3,000 m3

**1.1.5 Drehstromzähler zum Einbau beantragen**
Drehstromzähler zum Einbau beantragen
zur Verrechnungsmessung gegenüber der EVC Cottbus,
Messung eines Dreileiter- oder Vierleiter-
Drehstromnetzes über Direktzählung <63A
zur Montage auf ein Zählerkreuz geeignet.

liefern, montieren und anschließen durch EVC,
beantragen per ANA durch AN Elektro.
Menge: 1,000 St

### 2 KG490 Sonstige Maßnahmen für technische Anlagen

#### 2.1 KG 491 Baustelleneinrichtung

*Hinweis*
Bemerkungen zur Baustromanlage:
Die Baustromanlage ist für die Hauptkomponenten auf
Mietbasis aufzubauen und nach der Beendigung der
Bauarbeiten wieder zu demontieren und
abzutransportieren.
In den einzelnen Positionen ist das jeweils
systembezogene Zubehör für den Aufbau einer
fachgerechten und funktionstüchtigen Baustromanlage zu
berücksichtigen.

**2.1.1 Gruppenverteiler-Schrank für 173 kVA, 250A**
Gruppenverteiler-Schrank für 173 kVA
nach EN 60439-4 bzw. -4/A1 230/400 V, 50 Hz, Stabiles
Gehäuse aus verzinktem Stahlblech mit
witterungsbeständiger Pulverbeschichtung RAL 2000
gelborange, Schutzart IP 54
einschl. Untergestell
Anschluß über Klemmbereich mit Bolzenanschluss M101

Ausstattung:
-1 x. NH1-Sicherungslasttrennschalterleiste 250A
(Anschluss),
-1 x NH1-Sicherungslasttrennschalterleiste 160A
Bolzenanschluss M104 (Abgang),
-4 x Sicherungslastrennschalter NH00 100A mit Klemmen
für Kabel 16-70mm²
Abmaße ca.:1568 x 620 x 390 mm (HxBxT),
Gewicht ca. 114 kg,
inkl. Transport und Aufstellung

zur Miete
liefern und aufstellen.

(je Gruppenverteiler für eine Bauzeit / Mietzeitraum
von 64 Kalenderwochen)
Menge: 1,000 St

**2.1.2 Anschluss-Schrank für Krananschluss 44kVA**
Anschluss-Schrank für Krananschlüsse 44 kVA
nach EN 60439-4 bzw. -4/A1 230/400 V, 50 Hz Stabiles
Gehäuse aus verzinktem Stahlblech mit
witterungsbeständiger PulverbeschichtungRAL 2000
gelborange
Schutzart IP 44, Bedienfront IP21
einschl. Untergestell,
max. Anschlussleistung: 44 kVA
Anschluß über CEE-Steckdose 63 A
Ausstattung:
2 Kabeleinführungen M 63 mit Zugentlastungen
1 Hauptsicherung als
D/02-Neozed-Sicherungslasttrennschalter E18,3/63A
(abgesichert mit 63A), absperrbar
L1, L2, L3, N + PE/PEN Aderendhülsenanschluss bis max.
2X5X25 mm²
1 FI-Schalter 63/4/0,3 A, Typ B, allstromsensitiv
1 CEE-Steckdose 5/63 A, 400 V
Leistung: 44 kVA
Gewicht ca. 29 kg
Abmaße ca.: 790 x 610 x 310 mm (HxBxT)
inkl. Transport und Aufstellung

zur Miete
liefern und aufstellen.

(je Kranverteiler für die Bauzeit / Mietzeitraum von 27
Kalenderwochen)
Menge: 1,000 St

**2.1.3 Endverteiler-Schrank 44 kVA (außen)**
Endverteiler-Schrank 44 kVA (außen)
mit allstromsensitiven Schutzeinrichtungen
nach EN 60439-4 bzw. -4/A1 230/400 V, 50 Hz Stabiles
Gehäuse aus verzinktem Stahlblech mit
witterungsbeständiger Pulverbeschichtung RAL 2000
gelborange
Schutzart IP 44, Bedienfront IP21
einschl. Untergestell
Anschluß über Klemmbereich mit Zu- und Abgangsklemmen
6-35mm²

Ausstattung:
Lasttrennschalter mit Einspeisesicherung 63A
1 x 5pol. CEE-Steckdose 63 A / 400 V
mit allstromsensitivem FI-Schutzschalter,
2 x 5pol. CEE-Steckdose 32 A / 400 V
1 x 5pol. CEE-Steckdose 16 A / 400 V
6 x Schutzkontaktsteckdosen 2P+E / 230 V,
Schutz aller Abgänge durch FI-Schutzschalter,
Leitungsschutzschalter mit C-Charakteristik,
Abmaße ca.: 1000 x 700 x 360 mm (HxBxT)
Gewicht ca.: 43 kg

zur Miete
liefern und aufstellen.

(je Endverteiler für die Bauzeit / Mietzeitraum von 64
Kalenderwochen, Standort: außen)
Menge: 2,000 St

**2.1.4 Endverteiler-Schrank 44 kVA (innen)**
Endverteiler-Schrank 44 kVA (innen)
mit allstromsensitiven Schutzeinrichtungen
nach EN 60439-4 bzw. -4/A1 230/400 V, 50 Hz Stabiles
Gehäuse aus verzinktem Stahlblech mit
witterungsbeständiger Pulverbeschichtung RAL 2000
gelborange
Schutzart IP 44, Bedienfront IP21
einschl. Untergestell
Anschluß über Klemmbereich mit Zu- und Abgangsklemmen
6-35mm²

Ausstattung:
Lasttrennschalter mit Einspeisesicherung 63A
1 x 5pol. CEE-Steckdose 63 A / 400 V
mit allstromsensitivem FI-Schutzschalter,
2 x 5pol. CEE-Steckdose 32 A / 400 V
1 x 5pol. CEE-Steckdose 16 A / 400 V
6 x Schutzkontaktsteckdosen 2P+E / 230 V,
Schutz aller Abgänge durch FI-Schutzschalter,
Leitungsschutzschalter mit C-Charakteristik,
Abmaße ca.: 1000 x 700 x 360 mm (HxBxT)
Gewicht ca.: 43 kg

zur Miete
liefern und aufstellen.

(je Endverteiler für die Bauzeit / Mietzeitraum von 64
Kalenderwochen, Standort: innen)
Menge: 2,000 St

**2.1.5 Modulare Steuer-, Schalt- ,Energieverteilerzentrale**
Modulare Steuer-, Schalt- ,Energieverteilerzentrale
für Baustellenbeleuchtung,
als Ergänzungsmodul für alle gängigen
Baustromverteiler,
elektrischer Anschluss mit Klemmenanschluss,
Schutzart IP 44
Einspeisung: Anschlussklemmen 5pol, 16mm²
Mindestausstattung:
1 FI 25/0,03A
3 LSS 16A 1p-C
3 x Klemmenabgang 16A / 4mm² für Beleuchtung

zur Miete
liefern und aufstellen.

(Modul für die Bauzeit / Mietzeitraum von 64
Kalenderwochen, Standort: außen)
Menge: 1,000 St

**2.1.6 Digitale 2-Kanal-7-Tage-Zeitschaltuhr**
Digitale 2-Kanal-7-Tage-Zeitschaltuhr
für die Hutschiene mit LC-Display.
Zusatzfunktionen: Bildung von Tagesgruppen,
automatischer Wechsel zwischen Sommer- und
Winterzeit, PIN-Code-Sperre, Zufalls-, Feiertags-
Effekte,
Automatische Umschaltung zwischen Sommer- und
Winterzeit
bis zu 44 Speicherplätze verfügbar,
2 unterschiedliche Kanäle separat schalten
230 - 240 V AC Betriebsspannung,
max. 7,5 VA Eigenverbrauch,
Schaltleistung: 16 A, 250 V, 10 A 250 V
2300 W max. Glüh- und Halogenlampenlast
Leistungsreserve/Gangreserve von 4 Jahren,
Lithium-Akku,
DIN-Rail-Hutschienenmontage,

zur Miete
liefern, in Verteilung einbauen und
anschließen.

(Schaltuhr für die Bauzeit / Mietzeitraum von 64
Kalenderwochen, Standort: außen)
Menge: 1,000 St

**2.1.7 Baustromverteiler in Betrieb nehmen**
Baustromverteiler transportieren, montieren,
anschließen und in Betrieb nehmen.
max. Transportweg bei Innenaufstellung innerhalb des
Gebäudes: 50 m
Menge: 6,000 St

**2.1.8 Umsetzen eines Baustromverteilers**
Umsetzen eines Baustromverteilers 44 kVA
Gewicht: ca. 43 kg,
innerhalb der Gebäudeebene,
inkl. Spannungsfreischalten um Umverlegen
des Einspeisekabels.
Menge: 5,000 St

**2.1.9 Prüfen und Inbetriebnahme**
Prüfen und Inbetriebnahme
der gesamten Baustromanlage, inkl. Anfertigung eines
Prüfprotokolls (je nach Bauablauf sind
Teilinbetriebnahmen einzukalkulieren)
Anlage bestehend aus folgenden Hauptkomponenten:
- 1x Gruppenverteiler
- 1x Kranverteiler
- 4x Endverteiler
Menge: 1,000 St

**2.1.10 Wartung und Prüfung GV+KV (monatlich)**
Wartung und Zyklische Wiederholungsprüfung
der Baustromanlage, Umfang
- 1x Gruppenverteiler
- 5x Kran-, bzw. Endverteiler
inkl. aller Kabelverbindungen
inkl. Anfertigen eines Prüfprotokolls (nach Vorgabe des
Auftraggebers) je Prüfung,
Prüffristen: monatlich
Schutzschaltung - gesamte Anlage auf ordnungsgemäßen
Zustand (Ausführung entsprechend UVV BGV A3)
Menge: 22,000 mal

**2.1.11 Kabelspieß für Baustromkabel**
Kabelspieß für Baustromkabel
aus Stahl, feuerverzinkt Länge: 1m
liefern und aufstellen.
Menge: 15,000 St

**2.1.12 Gummischlauchleitung 5x25mm²**
Gummischlauchleitung  H07 RN-F 5G25
Aufbau entsprechend DIN VDE 0282 Teil 4, schwarz, in
Teillängen liefern und auf vorhandenen
Kabeltragsystemen verlegen
Menge: 100,000 m

**2.1.13 Gummischlauchleitung 5x4mm²**
Gummischlauchleitung  H07 RN-F 5G4
Aufbau entsprechend DIN VDE 0282 Teil 4,
schwarz, in Teillängen liefern und
am Bauzaun mittels Kabelbinder im Abstand von max. 0,7m
verlegen/befestigen.
Menge: 50,000 m

**2.1.14 Gummikabel 3x2,5**
Gummischlauchleitung  H07 RN-F 3G2,5
Aufbau entsprechend DIN VDE 0282 Teil 4,
schwarz, in Teillängen liefern und mit Schellen
im Abstand von ca. 2m auf Mauerwerk verlegen,
inkl. Lieferung Schellen
Menge: 150,000 m

**2.1.15 Kabelschelle für Kabel-Ø 37 bis 45 mm**
Kabelschelle für Kabel-Ø 37 bis 45 mm
in Einzelmontage mit Dübel und Schraube
liefern und auf Mauerwerk montieren.
Menge: 50,000 St

**2.1.16 Kabelschelle für Kabel-Ø 15 bis 18 mm**
Kabelschelle für Kabel-Ø 15 bis 18 mm
in Einzelmontage mit Dübel und Schraube
liefern und auf Mauerwerk montieren.
Menge: 50,000 St

*Hinweis*
Folgende Positionen zum Absetzen / Anschluss von
Kabelenden
betreffen ausschließlich den Anschluss an
Baustromverteiler.

**2.1.17 Endverschluß 5x25 bis 5x50mm²**
Gummischlauchleitung H07 RN-F 5G25 bis 5G50
absetzen, einführen und mit notwendigen
Kabelschuhen bestücken/anschließen
Menge: 8,000 St

**2.1.18 Endverschluss 5x4 bis 5x16mm²**
Gummischlauchleitung H07 RN-F 5G4 bis 5G16
absetzen, einführen und anschließen
Menge: 3,000 St

**2.1.19 Endverschluss 3x2,5 bis 3x4mm²**
Gummischlauchleitung H07 RN-F 3G2,5 bis 3G4
absetzen, einführen und anschließen
Menge: 15,000 St

**2.1.20 CEEform- Stecker 32 A**
CEEform- Stecker 32 A
nach DIN VDE 0623, EN 60309-2, Elektrograu und
Klappdeckel rot, Gehäuse und Einsatz aus Amaplast, IP
44, 400V / 50 Hz / 3p+N+PE
liefern, montieren und anschließen
Menge: 1,000 St

**2.1.21 CEE- Kupplungsdose 32 A**
CEE- Kupplungsdose 32 A
nach DIN VDE 0623, EN 60309-2, Elektrograu und
Klappdeckel rot, Gehäuse und Einsatz aus Amaplast, IP
44, 400V / 50 Hz / 3p+N+PE
liefern, montieren und anschließen
Menge: 2,000 St

**2.1.22 CEEform- Stecker 16 A**
CEEform- Stecker 16 A
nach DIN VDE 0623, EN 60309-2, Elektrograu und
Klappdeckel rot, Gehäuse und Einsatz aus Amaplast, IP
44, 400V / 50 Hz / 3p+N+PE
liefern, montieren und anschließen
Menge: 1,000 St

**2.1.23 CEE- Kupplungsdose 16 A**
CEE- Kupplungsdose 16 A
nach DIN VDE 0623, EN 60309-2, Elektrograu und
Klappdeckel rot, Gehäuse und Einsatz aus Amaplast, IP
44, 400V / 50 Hz / 3p+N+PE
liefern, montieren und anschließen
Menge: 2,000 St

**2.1.24 A/W-Schalter AP/Beschr. IP44**
Schalter Aus / Wechsel IP44
in Aufputzausführung, nach VDE 0632 1-polig 10A, 250V
AC, mit Beschriftungsfeld, Gehäuse mit 2
Leitungseinführungen,
montiert auf Holzbrett,
liefern, montieren und anschließen
Menge: 2,000 St

**2.1.25 Feuchtraum-Anbauleuchte LED 42 W**
Feuchtraum-Anbauleuchte LED 42 W
Leuchtmittel 42 W, 6.000 lm,
Lichtfarbe 840 kaltweiß
Leuchtenkörper aus Polyesterharz hellgrau,
mit Plexiglas-Wanne, Schutzart IP 65,
Schutzklasse II, komplett mit Leuchtmittel und
Befestigungsmaterial, (Zugentlastung für Zuleitung
gewährleisten)
liefern, montieren und anschließen
(Montage im Gebäude auf Mauerwerk)
Menge: 5,000 St

**2.1.26 LED Fluter 200W**
LED Fluter 200W
inklusive Leuchtmittel LED 200W, 24.000 lm,
Lichtfarbe: 4.000 K
Abstarhlwinkel: 120°
Schutzart: IP 65
mit Sicherheitsglas IK07
für Temperaturbereich -20°C bis 50°C
Abmessungen ca.: 382 x 88 x 340 mm
inkl. Befestigungsmaterial liefern,
am Holzmast montieren und anschließen.
Menge: 5,000 St

**2.1.27 Holzmast, L=5m**
Holzmast
aus Kiefer oder Fichte,
zur Montage eines Baustellen-Fluters
Durchmesser: 15 cm
Länge: 5m
liefern, 1m tief eingraben und lotrecht
aufstellen.
Menge: 5,000 St

**2.1.28 Nagelschelle**
Nagelschellen
aus Kunststoff,
für Kabelaußendurchmesser: 17 mm
für Kabelführung am Holzmast
liefern und befestigen.
Menge: 50,000 St

**2.1.29 Abzweigkasten 2,5mm² aus Duroplast montieren und anschließen**
Abzweigkasten 2,5mm²
aus Duroplast, nach VDE 0606, Schutzgrad IP54, nicht
brennbar nach UL 94 V-O, halogenfrei, harte Oberfläche,
formbeständig, als Universalkasten, leer,  mit
Anbaustutzen und Verschlußstopfen, inkl. Klemmarbeiten
und Klemmmaterial liefern, montieren und anschließen
Menge: 20,000 St

**2.1.30 Abzweigkasten 4mm²**
Abzweigkasten 4mm²
aus Duroplast, nach VDE 0606, Schutzgrad IP54, nicht
brennbar nach UL 94 V-O, halogenfrei, harte Oberfläche,
formbeständig, als Universalkasten, leer,  mit
Anbaustutzen und Verschlußstopfen, inkl. Klemmarbeiten
und Klemmmaterial liefern, montieren und anschließen
Menge: 2,000 St

**2.1.31 D02-Sicherungseinsatz, 25 - 63A**
D02-Sicherungseinsatz, 25 - 63A
Material: Keramik
- Ausführung: Kupfer
- Maße: ca. 15x36,5mm (ØxL)
- Nennstrom: 25 bis 63A
- Spannung: 400V AC, 250V DC
- Betriebsklasse: gL-gG
- VDE-Norm
liefern und montieren.
Menge: 36,000 St

**2.1.32 Winkelstaberder 2,50 m**
Winkelstaberder
aus Stahl/verzinkt, Länge: 2,50 m
inkl. Anschlussleitung grün/gelb, Länge: 5 m
1x25mm² hochflexibel mit Anschlusskabelschuh
liefern, senkrecht eintreiben und beidseitig
anschließen.
Menge: 5,000 St

**2.1.33 Anschlussklemme für Erdeinführungen**
Anschlussklemme für Erdeinführungen
zum Verbinden von Leitern in Kreuz- und
Parallel-Anordnung
Werkstoff Klemme: V4A
Klemmbereich Rd/Rd: 8-10/16 mm
Werkstoff Schrauben / Muttern: Edelstahl
liefern und montieren.
Menge: 3,000 St

**2.1.34 Messen und Prüfen der Einzel-Erdung**
Messen und Prüfen der Verteiler-Einzelerdung
Widerstandswert auflisten einschl. Prüfbericht
DIN EN 62305-3 (VDE 0185-305-3)
Menge: 3,000 St

**2.1.35 Kabelüberfahrschutz, Länge: 3,0 m**
Kabelüberfahrschutz, Länge: 3,0 m
aus Holz,
zum LKW-Überfahrschutz von einem
Baustromhauptkabel, liefern+verlegen
Menge: 1,000 St

**2.1.36 Demontage und Abtransport**
Demontage und Abtransport
der vom AG gemieteten Komponenten der
Baustromanlage (Baustromverteiler + Gruppenverteiler).
Menge: 1,000 psch
